# Angebotsaufforderung (GAEB DA XML 3.2, DA83)
Währung: EUR
Auftraggeber: Covivio Berlin My GmbH c/o, Covivio Immobilien GmbH, Essener Str., 46047 Oberhausen, D
Erstellt mit: GXML Toolbox V3.3 R20230829, iTWO_64 V24.0.454, 02.10.2026

## BAUVORHABEN: Hindenburgdamm 58a
BAUVORHABEN:  Hindenburgdamm 58a
=========================================
Treppenhaus

12203 Berlin

GEWERK:  Maler- und Bodenbelagsarbeiten
Ausführungszeitraum:  Beginn 09/2026 _ _____

Soweit nicht anders beschrieben enthalten die nachfolgenden Positionen jeweils die Lieferung der genannten Materialien, sowie aller erforderlichen Klein- und Zubehörmaterialien. Ausgebaute Materialien sind jeweils abzufahren und zu entsorgen.

Die Baustelle ist vor Angebotsabgabe zu Besichtigen. Sollten Unklarheiten zur Ausführung oder zu einzelnen Positionen bestehen, sind diese unbedingt vor Angebotsabgabe durch den Auftragnehmer mit dem Auftraggeber zu klären.

Termine
Ausführung ab (siehe oben)

Ortsbesichtigung

Eine Ortsbesichtigung vor Angebotsabgabe ist zwingend erforderlich, da nur eine beschränkte Baustelleneinrichtung möglich ist.

Aufmaß

Maßgebend für die Abrechnung ist das nach Fertigstellung aller Arbeiten
(gemeinsam mit Ihnen und unserer Bauleitung) das vorzulegende Aufmaß.

Leistung
Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und
sofort zu entsorgen.  Zu diesem Zweck hat er die einschlägigen Gesetze, Verordnungen und sonstigen öffentlich-rechtlichen Vorschriften einzuhalten.

Der Leistungserbringer sichert zu und führt auf unser Verlangen den Nachweis, dass er die
behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der Leistungserbringer seinen Pflichten nachgekommen ist. Hierzu können wir zum Beispiel Einsicht nehmen in die vom Leistungserbringer nach öffentlich-rechtlichen Vorschriften zu führenden Nachweisbücher und in den Genehmigungsbescheid der angefahrenen Abfallentsorgungsanlage, dessen Vorlage der Leistungserbringer zu bewirken hat.

Der Leistungserbringer hat zur Abdeckung aller - sowohl seiner als auch unserer - sich aus der Abfallbeseitigung ergebenden Haftungsrisiken unter Einschluß des Gewässerschäden -Haftungsrisikos auf seine Kosten eine Haftpflichtversicherung in ausreichender Höhe für Personen-, Sach- und Vermögensschäden abzuschließen und uns den Abschluß auf Verlangen nachzuweisen.  Diese Regelung läßt die Haftung des Leistungserbringers unberührt.

Die in diesen Bedingungen festgelegten Pflichten hat der Leistungserbringer jedem Dritten aufzuerlegen, dessen er sich zur Erfüllung dieser Pflichten bedient.

## A) ALLGEMEINE VORBEMERKUNGEN FÜR LEISTUNGSVERZEICHNISSE
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

## 342 Maler (TH)
Datum: 02.10.2026

### Bereich 01 Baustelleneinrichtung

#### Abschnitt 01.01 Baustelleneinrichtung

**01.01.0010 Einrichten der Baustelle**
*** Pauschalposition
Einrichten der Baustelle

Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psch

**01.01.0020 Strom-/wasseranschluß herstellen, vorhalten und räumen**
*** Pauschalposition
*** Bedarfsposition ohne GB
Strom-/Wasseranschluss herstellen, vorhalten und räumen
Strom- und Wasseranschluss herstellen, für die Dauer der Bauarbeiten vorhalten und nach Beendigung der Arbeiten demontieren. Die Einrichtungen sind auch anderen Unternehmern zur Verfügung zu stellen.
Den Verbrauch durch geeignete Messeinrichtungen aufzeichnen und mit dem Auftraggeber abrechnen.
Menge: 1,000 psch

**01.01.0030 Gerüst / Leitern Hilfsmittel Treppenhaus**
*** Pauschalposition
Gerüst / Leitern Hilfsmittel Treppenhaus
liefern und vorhalten eines Alu-Leichtbau-
Treppenhausgerüsts oder einer Spezial-
Treppenhausleiter für die Dauer der Arbeiten
im Bereich der Treppenstufen bzw. im Bereich
des Treppenhauskopfes.
Nach Fertigstellung demontieren und abfahren.
Menge: 1,000 psch

**01.01.0040 Bauschutt-Container und Abfall-Container**
Bauschutt-Container und Abfall-Container

An- und Abtransport, sowie vorhalten von mind. je einen befüllbaren Bauschutt-Container für auf der Baustelle anfallenden Bauschutt, sowie einen Abfall-Container
7 m³ für auf der Baustelle für anfallenden Abfall. Inklusive Kipp- und Deponiegebühren.
Menge: 14,000 m³

**01.01.0050 Baustelle räumen**
*** Pauschalposition
Baustelle räumen

Baustelle von allen Geräten, Anlagen,
Einrichtungen und dergleichen räumen.
Benutzte Flächen und Wege entsprechend
dem ursprünglichen Zustand ordnungsgemäß
herrichten. Verunreinigungen beseitigen.
Menge: 1,000 psch

**01.01.0060 Toilettenkabine**
Toilettenkabine
inkl. Großes Handwaschbecken mit 60l
Frischwasser
Vorhaltung während des Zeitraums der
Arbeiten.
Nach Fertigstellung der Arbeiten wird die
Mietbautoilette abgeholt.
Menge: 8,000 Wo

### Bereich 02 Vorderhaus

#### Abschnitt 02.01 Bodenbelagsarbeiten

**02.01.0010 Vorhandenen Linoleumboden entfernen inkl. Entsorgung**
Vollständiges Entfernen des vorhandenen Linoleumbodenbelags auf Bodenflächen im Treppenhaus.
Die Leistung umfasst:

Ablösen und Entfernen des vorhandenen Linoleumbelags,
Entfernen anhaftender Kleberreste, soweit für die Weiterverarbeitung erforderlich,
sortenreine Trennung der Materialien,
Abtransport und fachgerechte Entsorgung gemäß geltenden Vorschriften.

Der Untergrund ist besenrein und frei von losen Bestandteilen zu übergeben.
Schutz angrenzender Bauteile ist Bestandteil der Leistung.
Menge: 31,500 m²

**02.01.0020 alten vorhandenen Linoleum von den Treppenstufen entfernen inkl. Treppenkanten**
Vorhandenen Linoleumbodenbelag von Treppenstufen vollständig entfernen, einschließlich vorhandener Belagseinlagen in Treppenkantenbereichen.
Die Leistung umfasst das Ablösen des Belags von Tritt‑ und Setzstufen, das Entfernen von Klebstoffresten sowie den Abtransport und die fachgerechte Entsorgung aller Abfälle.
Die Treppenstufen sind sauber und für die nachfolgenden Bodenaufbauarbeiten geeignet zu hinterlassen.
Menge: 68,000 Stk

**02.01.0030 Untergrundvorbereitung Bodenflächen**
Untergrundvorbereitung der freigelegten Bodenflächen durch mechanisches Anschleifen.

Die Bearbeitung erfolgt mit geeigneten maschinellen Schleifgeräten unter Berücksichtigung des jeweiligen Untergrundes.

Die Leistung umfasst:
- Anschleifen der gesamten Bodenfläche zur Verbesserung der Haftfähigkeit
- Entfernen von losen Bestandteilen, Verschmutzungen und Altbeschichtungsresten
- Absaugen des anfallenden Schleifstaubes mittels geeigneter Industriestaubsauger
- Herstellen eines sauberen, trockenen und belegreifen Untergrundes

Der Untergrund ist so vorzubereiten, dass die nachfolgenden Spachtel‑ und Bodenbelagsarbeiten fachgerecht und ohne Beeinträchtigung ausgeführt werden können.
Menge: 31,500 m²

**02.01.0040 Trittstufen abschleifen / reinigen / saugen**
Bodenfläche mit einer Handschleifmaschine
anschleifen einschließlich absaugen
Menge: 68,000 Stk

**02.01.0050 Bodenflächen mit Glasfaservlies und Spachtelmasse vollflächig spachteln**
Vollflächige Spachtelung der vorbereiteten Bodenflächen.

Auf den entsprechend vorbereiteten Untergrund (z. B. Holzdielenboden) ist ein geeignetes Glasfaservlies faltenfrei auszulegen und gemäß Systemvorgaben einzubetten.

Anschließend ist eine faserverstärkte Spachtelmasse vollflächig aufzubringen und gleichmäßig zu verteilen.

Die Leistung umfasst:
- Zuschneiden, Einlegen und Einbetten des Glasfaservlieses
- Vollflächiges Überspachteln der Bodenflächen
- Gleichmäßiges Abziehen und Glätten der Oberfläche
- Herstellung einer planebenen, tragfähigen und belegreifen Fläche

Die Spachtelung ist in einer mittleren Schichtdicke von ca. 3 mm auszuführen.

Die Ausführung hat systemgerecht nach den jeweiligen Herstellervorgaben und unter Berücksichtigung der Untergrundverhältnisse zu erfolgen.
Menge: 31,500 m²

**02.01.0060 Holztrittstufen spachteln**
vorbereiteten Holzdielenboden mit einer
faserverstärkten Spachtelmasse vollflächig
überspachteln.
Menge: 68,000 Stk

**02.01.0070 Linoleumbelag auf Bodenflächen verlegen inkl. Kleber**
Linoleumbodenbelag auf vorbereiteten Bodenflächen fachgerecht verlegen.
Die Leistung umfasst das Zuschneiden, passgenaue Einlegen sowie die vollflächige Verklebung mit einem geeigneten Systemkleber.
Der Belag ist sauber anzudrücken und spannungsfrei zu verarbeiten.
Der Linoleumbelag selbst ist nicht Bestandteil dieser Position und wird gesondert geliefert.
Menge: 31,500 m²

**02.01.0080 Linoleumbelag auf Treppenstufen verlegen inkl. Kleber**
Linoleumbodenbelag auf Treppenstufen fachgerecht verlegen.
Die Leistung umfasst das passgenaue Zuschneiden für Tritt‑ und Setzstufen, die vollflächige Verklebung mit geeigneten Klebstoffen sowie die saubere Ausbildung der Anschlüsse an Treppenkantenprofile.
Die Ausführung hat rutschfest und für den Treppenbereich geeignet zu erfolgen.
Menge: 68,000 Stk

**02.01.0090 Treppenkantenprofile aus Aluminium liefern und montieren**
ieferung und Montage von Treppenkanten‑Winkelprofilen aus Aluminium oder gleichwertigem Material, geeignet zur Aufnahme von Linoleumbodenbelägen.
Die Profile sind versenkt zu montieren und fachgerecht zu befestigen.
Abmessungen und Ausführung sind auf den vorgesehenen Bodenbelag abzustimmen.
Sämtliche Befestigungsmittel sind Bestandteil der Leistung.
Menge: 68,000 Stk

**02.01.0100 Lieferung Linoleumbelag ca. 2,5 mm, oder gleichwertig**
Lieferung eines Linoleumbodenbelags, geeignet für stark frequentierte Verkehrsflächen im Treppenhaus, mit einer Gesamtstärke von ca. 2,5 mm.
Der Belag ist aus einer aktuellen Standardkollektion zu wählen, z. B. wie Fabrikat Forbo Real oder gleichwertig.
Die konkrete Produktauswahl erfolgt durch den Auftragnehmer und ist vor Einbau mit dem Auftraggeber abzustimmen.
Menge: 56,000 m²

**02.01.0110 Silikonanschlussfugen herstellen**
Herstellen elastischer Silikonanschlussfugen im Bereich von Wand‑, Sockel‑ und sonstigen Bauteilanschlüssen.
Die Leistung umfasst das Reinigen der Fugenflanken, das fachgerechte Einbringen des Dichtstoffs sowie die Herstellung eines sauberen und gleichmäßigen Fugenbildes.
Fugenbreite bis ca. 1 cm. Farbton nach Abstimmung.
Menge: 106,000 m

**02.01.0120 Viertelstäbe demontieren und erneuern**
Vorhandene Viertelstäbe demontieren und fachgerecht entsorgen.
Anschließend neue Viertelstäbe liefern und montieren, einschließlich Zuschnitt, Befestigung und sauberer Ausbildung der Übergänge zu Boden‑ und Wandflächen.
Die Ausführung hat passend zu den angrenzenden Oberflächen zu erfolgen.
Menge: 110,000 m

### Bereich 03 Seitenflügel

#### Abschnitt 03.01 Bodenbelagsarbeiten

**03.01.0010 Vorhandenen Linoleumboden entfernen inkl. Entsorgung**
Vollständiges Entfernen des vorhandenen Linoleumbodenbelags auf Bodenflächen im Treppenhaus.
Die Leistung umfasst:

Ablösen und Entfernen des vorhandenen Linoleumbelags,
Entfernen anhaftender Kleberreste, soweit für die Weiterverarbeitung erforderlich,
sortenreine Trennung der Materialien,
Abtransport und fachgerechte Entsorgung gemäß geltenden Vorschriften.

Der Untergrund ist besenrein und frei von losen Bestandteilen zu übergeben.
Schutz angrenzender Bauteile ist Bestandteil der Leistung.
Menge: 20,000 m²

**03.01.0020 alten vorhandenen Linoleum von den Treppenstufen entfernen inkl. Treppenkanten**
Vorhandenen Linoleumbodenbelag von Treppenstufen vollständig entfernen, einschließlich vorhandener Belagseinlagen in Treppenkantenbereichen.
Die Leistung umfasst das Ablösen des Belags von Tritt‑ und Setzstufen, das Entfernen von Klebstoffresten sowie den Abtransport und die fachgerechte Entsorgung aller Abfälle.
Die Treppenstufen sind sauber und für die nachfolgenden Bodenaufbauarbeiten geeignet zu hinterlassen.
Menge: 34,000 Stk

**03.01.0030 Untergrundvorbereitung Bodenflächen**
Untergrundvorbereitung der freigelegten Bodenflächen durch mechanisches Anschleifen.

Die Bearbeitung erfolgt mit geeigneten maschinellen Schleifgeräten unter Berücksichtigung des jeweiligen Untergrundes.

Die Leistung umfasst:
- Anschleifen der gesamten Bodenfläche zur Verbesserung der Haftfähigkeit
- Entfernen von losen Bestandteilen, Verschmutzungen und Altbeschichtungsresten
- Absaugen des anfallenden Schleifstaubes mittels geeigneter Industriestaubsauger
- Herstellen eines sauberen, trockenen und belegreifen Untergrundes

Der Untergrund ist so vorzubereiten, dass die nachfolgenden Spachtel‑ und Bodenbelagsarbeiten fachgerecht und ohne Beeinträchtigung ausgeführt werden können.
Menge: 20,000 m²

**03.01.0040 Trittstufen abschleifen / reinigen / saugen**
Bodenfläche mit einer Handschleifmaschine
anschleifen einschließlich absaugen
Menge: 34,000 Stk

**03.01.0050 Bodenflächen mit Glasfaservlies und Spachtelmasse vollflächig spachteln**
Vollflächige Spachtelung der vorbereiteten Bodenflächen.

Auf den entsprechend vorbereiteten Untergrund (z. B. Holzdielenboden) ist ein geeignetes Glasfaservlies faltenfrei auszulegen und gemäß Systemvorgaben einzubetten.

Anschließend ist eine faserverstärkte Spachtelmasse vollflächig aufzubringen und gleichmäßig zu verteilen.

Die Leistung umfasst:
- Zuschneiden, Einlegen und Einbetten des Glasfaservlieses
- Vollflächiges Überspachteln der Bodenflächen
- Gleichmäßiges Abziehen und Glätten der Oberfläche
- Herstellung einer planebenen, tragfähigen und belegreifen Fläche

Die Spachtelung ist in einer mittleren Schichtdicke von ca. 3 mm auszuführen.

Die Ausführung hat systemgerecht nach den jeweiligen Herstellervorgaben und unter Berücksichtigung der Untergrundverhältnisse zu erfolgen.
Menge: 20,000 m²

**03.01.0060 Holztrittstufen spachteln**
vorbereiteten Holzdielenboden mit einer
faserverstärkten Spachtelmasse vollflächig
überspachteln.
Menge: 34,000 Stk

**03.01.0070 Linoleumbelag auf Bodenflächen verlegen inkl. Kleber**
Linoleumbodenbelag auf vorbereiteten Bodenflächen fachgerecht verlegen.
Die Leistung umfasst das Zuschneiden, passgenaue Einlegen sowie die vollflächige Verklebung mit einem geeigneten Systemkleber.
Der Belag ist sauber anzudrücken und spannungsfrei zu verarbeiten.
Der Linoleumbelag selbst ist nicht Bestandteil dieser Position und wird gesondert geliefert.
Menge: 20,000 m²

**03.01.0080 Linoleumbelag auf Treppenstufen verlegen inkl. Kleber**
Linoleumbodenbelag auf Treppenstufen fachgerecht verlegen.
Die Leistung umfasst das passgenaue Zuschneiden für Tritt‑ und Setzstufen, die vollflächige Verklebung mit geeigneten Klebstoffen sowie die saubere Ausbildung der Anschlüsse an Treppenkantenprofile.
Die Ausführung hat rutschfest und für den Treppenbereich geeignet zu erfolgen.
Menge: 34,000 Stk

**03.01.0090 Treppenkantenprofile aus Aluminium liefern und montieren**
ieferung und Montage von Treppenkanten‑Winkelprofilen aus Aluminium oder gleichwertigem Material, geeignet zur Aufnahme von Linoleumbodenbelägen.
Die Profile sind versenkt zu montieren und fachgerecht zu befestigen.
Abmessungen und Ausführung sind auf den vorgesehenen Bodenbelag abzustimmen.
Sämtliche Befestigungsmittel sind Bestandteil der Leistung.
Menge: 34,000 Stk

**03.01.0100 Lieferung Linoleumbelag ca. 2,5 mm, oder gleichwertig**
Lieferung eines Linoleumbodenbelags, geeignet für stark frequentierte Verkehrsflächen im Treppenhaus, mit einer Gesamtstärke von ca. 2,5 mm.
Der Belag ist aus einer aktuellen Standardkollektion zu wählen, z. B. wie Fabrikat Forbo Real oder gleichwertig.
Die konkrete Produktauswahl erfolgt durch den Auftragnehmer und ist vor Einbau mit dem Auftraggeber abzustimmen.
Menge: 30,000 m²

**03.01.0110 Silikonanschlussfugen herstellen**
Herstellen elastischer Silikonanschlussfugen im Bereich von Wand‑, Sockel‑ und sonstigen Bauteilanschlüssen.
Die Leistung umfasst das Reinigen der Fugenflanken, das fachgerechte Einbringen des Dichtstoffs sowie die Herstellung eines sauberen und gleichmäßigen Fugenbildes.
Fugenbreite bis ca. 1 cm. Farbton nach Abstimmung.
Menge: 36,000 m

**03.01.0120 Viertelstäbe demontieren und erneuern**
Vorhandene Viertelstäbe demontieren und fachgerecht entsorgen.
Anschließend neue Viertelstäbe liefern und montieren, einschließlich Zuschnitt, Befestigung und sauberer Ausbildung der Übergänge zu Boden‑ und Wandflächen.
Die Ausführung hat passend zu den angrenzenden Oberflächen zu erfolgen.
Menge: 23,000 m

### Bereich 04 Hinterhaus

#### Abschnitt 04.01 Malerarbeiten

**04.01.0010 Musterfläche herstellen**
Musterfläche herstellen
Herstellen von mobilen Musterflächen in Absprache mit der Bauleitung.
Größe 0,5x0,5m
Menge: 3,000 Stk

**04.01.0020 Bodenflächen mit Abdeckvlies schützen und nach Arbeiten entfernen**
Empfindliche Bodenflächen im Arbeitsbereich mit geeignetem Maler‑Abdeckvlies abdecken.
Das Abdeckmaterial ist vollflächig auszulegen, Stöße sind zu überlappen bzw. zu verkleben.
Nach Abschluss der Arbeiten ist das Abdeckvlies vollständig zu entfernen sowie anfallende Abfälle fachgerecht zu entsorgen.
Das Abdeckvlies muss aus einem stabilen Vliesmaterial mit rutschhemmender, flüssigkeits‑ und lösemittelbeständiger Folienunterseite bestehen und die darunterliegenden Oberflächen wirksam vor Verschmutzung und Beschädigung schützen.
Menge: 51,000 m²

**04.01.0030 Treppenstufen mit Maler‑Abdeckvlies schützen**
Vorhandene Treppenstufen im Arbeitsbereich mit geeignetem Maler‑Abdeckvlies abdecken.
Das Abdeckmaterial ist passgenau aufzulegen, Stöße und Überlappungen sind zu verkleben, sodass ein sicherer Schutz während der Arbeiten gewährleistet ist.
Nach Abschluss der Arbeiten ist das Abdeckvlies vollständig zu entfernen und fachgerecht zu entsorgen.
Das Abdeckmaterial muss rutschhemmend sowie flüssigkeits‑ und lösemittelbeständig sein.
Menge: 75,000 m²

**04.01.0040 Geländer, Fenster, Türen und Einbauten mit Folie abdecken**
Geländer, Fenster, Türen sowie sonstige Einbauten im Arbeitsbereich mit geeigneter Schutzfolie abdecken.
Die Folie ist sicher zu befestigen, Stöße sind zu verkleben.
Nach Abschluss der Arbeiten ist die Schutzfolie rückstandsfrei zu entfernen und fachgerecht zu entsorgen.
Die Schutzmaßnahmen sind so auszuführen, dass angrenzende Bauteile zuverlässig vor Farb‑ und Materialverschmutzungen geschützt werden.
Menge: 35,000 m²

**04.01.0050 Deckenrisse aufweiten, lose Putzteile entfernen und vorspachteln**
*** Pauschalposition
Vorhandene Risse in Deckenflächen keilförmig aufweiten.
Lose, nicht tragfähige Putzteile im Rissbereich entfernen.
Die vorbereiteten Rissbereiche sind mit geeignetem Rissbinder bzw. Spachtelmaterial vorzuspachteln und für nachfolgende Beschichtungen vorzubereiten.
Die Ausführung hat material‑ und untergrundgerecht zu erfolgen.
Menge: 1,000 psch

**04.01.0060 Deckenflächen bis ca. 20 % spachteln und schleifen**
Deckenflächen mit einer geeigneten gipshaltigen Spachtelmasse bis zu ca. 20 % der jeweiligen Fläche spachteln.
Nach ausreichender Trocknung sind die gespachtelten Bereiche zu schleifen und planeben herzustellen, sodass eine gleichmäßige Oberfläche für nachfolgende Beschichtungen entsteht.
Menge: 85,000 m²

**04.01.0070 Deckenflächen mit Wasser‑ oder Durchschlagflecken absperren**
Auf Deckenflächen mit Wasserflecken oder durchschlagenden Verfärbungen eine geeignete Absperrbeschichtung auftragen.
Die Grundbeschichtung muss lösemittelverdünnbar sein und das Durchschlagen von Flecken zuverlässig verhindern.
Ausführung in Weiß oder hell getönt.
Die Flächen sind vorab sauber und trocken herzustellen.
Menge: 85,000 m²

**04.01.0080 Deckenflächen grundieren (Haft‑ und Gleichmäßigkeitsgrund)**
Deckenflächen auf Eignung, Trag‑ und Haftfähigkeit prüfen, reinigen und mit einer geeigneten pigmentierten Grundbeschichtung grundieren.
Die Grundierung dient der Haftverbesserung und Egalisierung des Untergrundes und ist systemgerecht für die nachfolgende Beschichtung auszuführen.
Fabrikat oder Typ nach Wahl des Auftragnehmers, gleichwertig geeignet.
Menge: 85,000 m²

**04.01.0090 Anschluss‑ und Übergangsfugen mit Acryl versiegeln**
*** Pauschalposition
Herstellen von Anschluss‑ und Übergangsfugen an Decken‑ und Wandflächen mit einem geeigneten Acrylatdichtstoff.
Fugenflanken reinigen, Acryl fachgerecht einbringen und sauber abziehen.
Die Fugen sind rissfrei und optisch gleichmäßig auszuführen.
Menge: 1,000 psch

**04.01.0100 Deckenflächen mit hochwertiger Innenfarbe beschichten**
Beschichtung der vorbereiteten Deckenflächen mit einer emissionsarmen, weichmacher‑ und lösemittelfreien Innenfarbe gemäß VDL‑Richtlinie.
Die Farbe muss eine hohe Deckkraft sowie eine hohe Scheuerbeständigkeit (Nassabriebklasse 1) aufweisen.
Ausführung im Farbton Weiß oder gleichwertig hell.
Menge: 85,000 m²

**04.01.0110 Wandflächen ganzflächig schleifen und entstauben**
Vorhandene Wandflächen einmal ganzflächig schleifen, um eine gleichmäßige und haftfähige Oberfläche für die nachfolgenden Beschichtungsarbeiten herzustellen.
Anschließend sind sämtliche Schleifstäube gründlich zu entfernen.
Menge: 303,000 m²

**04.01.0120 Wandflächen mit durchschlagenden Flecken absperren**
Auf Wandflächen mit Wasserflecken oder sonstigen durchschlagenden Verunreinigungen eine geeignete absperrende Grundbeschichtung auftragen.
Die Beschichtung muss das Durchschlagen der Flecken in den Endanstrich verhindern.
Ausführung in Weiß oder hell getönt.
Menge: 50,000 m²

**04.01.0130 Wandflächen bis ca. 30 % spachteln und schleifen**
Wandflächen mit gipshaltiger Spachtelmasse bis zu ca. 30 % der Fläche spachteln.
Nach ausreichender Trocknung sind die gespachtelten Bereiche zu schleifen und für nachfolgende Beschichtungen eben herzustellen.
Menge: 303,000 m²

**04.01.0140 Wandflächen mit Haftgrund vorstreichen**
Wandflächen mit einer haftvermittelnden Spezialgrundierung vorstreichen.
Geeignet für schwach saugende, glatte oder tragfähige Altanstriche sowie mineralische Untergründe.
Der Haftgrund dient als Haftbrücke für die nachfolgende Beschichtung und ist systemgerecht aufzutragen.
Menge: 303,000 m²

**04.01.0150 Wandflächen mit Latex‑Innenfarbe beschichten**
Beschichtung der Wandflächen mit einer emissions‑ und lösemittelfreien Latexfarbe, matt, scheuerbeständig.
Die Farbe muss den Anforderungen gemäß DIN 53778 genügen.
Ausführung im Wunschfarbton des Auftraggebers, abgetönt nach Wahl in einem hellen Farbton.
Menge: 303,000 m²

**04.01.0160 Zulage für Überzug von Panelflächen**
*** Bedarfsposition ohne GB
Panelflächen mit einem farblosen, matten Dispersionsüberzug dünnschichtig und gleichmäßig überziehen.
Der Überzug dient dem Oberflächenschutz und der optischen Vereinheitlichung der Flächen.
Der Auftrag erfolgt mit Farbwalze oder Streichbürste gleichmäßig und ohne Ansätze.
Menge: 120,000 m²

**04.01.0170 WET‑Türflächen außenseitig schleifen und lackieren**
Außenseitige Türflächen im Treppenhaus einschließlich Zargen, Rahmen und Türschwellen reinigen und vollflächig anschleifen.
Geeigneten Haftgrund auf Alkydharzbasis auftragen.
Kleinere Beschädigungen ausspachteln, beischleifen und nachgrundieren.
Nach Zwischenschliff Endlackierung mit einem aromatenfreien Alkydharzlack im Farbton Weiß oder hell getönt ausführen.
Menge: 22,000 m²

**04.01.0180 Zulage für Lackierung unterschiedlicher Farbtöne**
*** Pauschalposition
Zulage für das Lackieren von Holzflächen in unterschiedlichen Farbtönen innerhalb eines Bauteils.
Ausführung einschließlich aller notwendigen Vorarbeiten, Zwischenschliffe und Endlackierungen gemäß den allgemeinen Lackierpositionen.
Menge: 1,000 psch

**04.01.0190 Holzflächen beidseitig schleifen und lackieren**
Holzflächen in Bereichen wie Hauseingang, Keller oder Hof beidseitig reinigen, schleifen und lackieren.
Ausführung einschließlich Haftgrund, Ausbesserungen, Zwischenschliff und Endlackierung mit aromatenfreiem Alkydharzlack im hellen Farbton.
Menge: 5,500 m²

**04.01.0200 Handläufe schleifen und lackieren**
Handläufe reinigen, vollflächig anschleifen, grundieren und lackieren.
Kleinere Beschädigungen ausbessern, Zwischenschliff ausführen und Endlackierung mit einem aromatenfreien Alkydharzlack im hellen Farbton herstellen.
Menge: 27,000 lfm

**04.01.0210 Treppenwangen schleifen und lackieren**
Treppenwangen reinigen, anschleifen und mit geeignetem Haftgrund vorbehandeln.
Ausbesserungen vornehmen, Zwischenschliff ausführen und Endlackierung mit aromatenfreiem Alkydharzlack im hellen Farbton herstellen.
Menge: 27,000 lfm

**04.01.0220 Holzsockelleisten schleifen und lackieren**
Vorhandene Holzsockelleisten bis ca. 10 cm Höhe reinigen, anschleifen, grundieren und lackieren.
Die Ausführung umfasst alle erforderlichen Vor‑ und Nacharbeiten einschließlich Zwischenschliff.
Menge: 103,000 lfm

**04.01.0230 Trittstufenbereiche schleifen und lackieren**
Trittstufen links und rechts angrenzend an neu verlegten Linoleumbelag reinigen, anschleifen, grundieren und lackieren.
Die Leistung umfasst Ausbesserungen, Zwischenschliff und Endlackierung mit aromatenfreiem Alkydharzlack im hellen Farbton.
Menge: 75,000 Stk

**04.01.0240 Setzstufen schleifen und lackieren**
Setzstufen vollständig reinigen, schleifen, grundieren und lackieren.
Nach Zwischenschliff ist eine gleichmäßige Endlackierung mit aromatenfreiem Alkydharzlack im hellen Farbton auszuführen.
Menge: 83,000 Stk

**04.01.0250 Fensterflächen beidseitig und Fensterbänke innen lackieren**
Vorhandene Fensterflächen einschließlich innenliegender Fensterbänke beidseitig schleifen und instandsetzen.
Rohe Holzstellen, wo erforderlich, mit Holzschutzgrund imprägnieren und ventilierend grundieren.
Anschließend sämtliche Flächen mit einem ventilierenden Lacksystem vorstreichen und endbeschichten.
Beschädigte V‑Fugen im Wetterschenkel‑ und Brüstungsbereich öffnen, reinigen, vorbehandeln und mit geeignetem elastischem Fugendichtstoff schließen.
Endlackierung mit einem ventilierenden, seidenglänzenden Alkydharzlack im gewünschten Farbton.
Menge: 5,000 Stk

**04.01.0260 Einzug Schmutzband an Deckenflächen**
Herstellen eines Schmutzbandes an Deckenflächen durch farbliche Absetzung.
Das Schmutzband ist gleichmäßig, sauber abgegrenzt und ohne sichtbare Ansätze auszuführen.
Menge: 25,000 m

#### Abschnitt 04.02 Bodenbelagsarbeiten

**04.02.0010 Vorhandenen Linoleumboden entfernen inkl. Entsorgung**
Vollständiges Entfernen des vorhandenen Linoleumbodenbelags auf Bodenflächen im Treppenhaus.
Die Leistung umfasst:

Ablösen und Entfernen des vorhandenen Linoleumbelags,
Entfernen anhaftender Kleberreste, soweit für die Weiterverarbeitung erforderlich,
sortenreine Trennung der Materialien,
Abtransport und fachgerechte Entsorgung gemäß geltenden Vorschriften.

Der Untergrund ist besenrein und frei von losen Bestandteilen zu übergeben.
Schutz angrenzender Bauteile ist Bestandteil der Leistung.
Menge: 41,000 m²

**04.02.0020 alten vorhandenen Linoleum von den Treppenstufen entfernen inkl. Treppenkanten**
Vorhandenen Linoleumbodenbelag von Treppenstufen vollständig entfernen, einschließlich vorhandener Belagseinlagen in Treppenkantenbereichen.
Die Leistung umfasst das Ablösen des Belags von Tritt‑ und Setzstufen, das Entfernen von Klebstoffresten sowie den Abtransport und die fachgerechte Entsorgung aller Abfälle.
Die Treppenstufen sind sauber und für die nachfolgenden Bodenaufbauarbeiten geeignet zu hinterlassen.
Menge: 75,000 Stk

**04.02.0030 Untergrundvorbereitung Bodenflächen**
Untergrundvorbereitung der freigelegten Bodenflächen durch mechanisches Anschleifen.

Die Bearbeitung erfolgt mit geeigneten maschinellen Schleifgeräten unter Berücksichtigung des jeweiligen Untergrundes.

Die Leistung umfasst:
- Anschleifen der gesamten Bodenfläche zur Verbesserung der Haftfähigkeit
- Entfernen von losen Bestandteilen, Verschmutzungen und Altbeschichtungsresten
- Absaugen des anfallenden Schleifstaubes mittels geeigneter Industriestaubsauger
- Herstellen eines sauberen, trockenen und belegreifen Untergrundes

Der Untergrund ist so vorzubereiten, dass die nachfolgenden Spachtel‑ und Bodenbelagsarbeiten fachgerecht und ohne Beeinträchtigung ausgeführt werden können.
Menge: 41,000 m²

**04.02.0040 Trittstufen abschleifen / reinigen / saugen**
Bodenfläche mit einer Handschleifmaschine
anschleifen einschließlich absaugen
Menge: 75,000 Stk

**04.02.0050 Bodenflächen mit Glasfaservlies und Spachtelmasse vollflächig spachteln**
Vollflächige Spachtelung der vorbereiteten Bodenflächen.

Auf den entsprechend vorbereiteten Untergrund (z. B. Holzdielenboden) ist ein geeignetes Glasfaservlies faltenfrei auszulegen und gemäß Systemvorgaben einzubetten.

Anschließend ist eine faserverstärkte Spachtelmasse vollflächig aufzubringen und gleichmäßig zu verteilen.

Die Leistung umfasst:
- Zuschneiden, Einlegen und Einbetten des Glasfaservlieses
- Vollflächiges Überspachteln der Bodenflächen
- Gleichmäßiges Abziehen und Glätten der Oberfläche
- Herstellung einer planebenen, tragfähigen und belegreifen Fläche

Die Spachtelung ist in einer mittleren Schichtdicke von ca. 3 mm auszuführen.

Die Ausführung hat systemgerecht nach den jeweiligen Herstellervorgaben und unter Berücksichtigung der Untergrundverhältnisse zu erfolgen.
Menge: 41,000 m²

**04.02.0060 Holztrittstufen spachteln**
vorbereiteten Holzdielenboden mit einer
faserverstärkten Spachtelmasse vollflächig
überspachteln.
Menge: 75,000 Stk

**04.02.0070 Linoleumbelag auf Bodenflächen verlegen inkl. Kleber**
Linoleumbodenbelag auf vorbereiteten Bodenflächen fachgerecht verlegen.
Die Leistung umfasst das Zuschneiden, passgenaue Einlegen sowie die vollflächige Verklebung mit einem geeigneten Systemkleber.
Der Belag ist sauber anzudrücken und spannungsfrei zu verarbeiten.
Der Linoleumbelag selbst ist nicht Bestandteil dieser Position und wird gesondert geliefert.
Menge: 41,000 m²

**04.02.0080 Linoleumbelag auf Treppenstufen verlegen inkl. Kleber**
Linoleumbodenbelag auf Treppenstufen fachgerecht verlegen.
Die Leistung umfasst das passgenaue Zuschneiden für Tritt‑ und Setzstufen, die vollflächige Verklebung mit geeigneten Klebstoffen sowie die saubere Ausbildung der Anschlüsse an Treppenkantenprofile.
Die Ausführung hat rutschfest und für den Treppenbereich geeignet zu erfolgen.
Menge: 75,000 Stk

**04.02.0090 Treppenkantenprofile aus Aluminium liefern und montieren**
ieferung und Montage von Treppenkanten‑Winkelprofilen aus Aluminium oder gleichwertigem Material, geeignet zur Aufnahme von Linoleumbodenbelägen.
Die Profile sind versenkt zu montieren und fachgerecht zu befestigen.
Abmessungen und Ausführung sind auf den vorgesehenen Bodenbelag abzustimmen.
Sämtliche Befestigungsmittel sind Bestandteil der Leistung.
Menge: 75,000 Stk

**04.02.0100 Lieferung Linoleumbelag ca. 2,5 mm, oder gleichwertig**
Lieferung eines Linoleumbodenbelags, geeignet für stark frequentierte Verkehrsflächen im Treppenhaus, mit einer Gesamtstärke von ca. 2,5 mm.
Der Belag ist aus einer aktuellen Standardkollektion zu wählen, z. B. wie Fabrikat Forbo Real oder gleichwertig.
Die konkrete Produktauswahl erfolgt durch den Auftragnehmer und ist vor Einbau mit dem Auftraggeber abzustimmen.
Menge: 67,000 m²

**04.02.0110 Silikonanschlussfugen herstellen**
Herstellen elastischer Silikonanschlussfugen im Bereich von Wand‑, Sockel‑ und sonstigen Bauteilanschlüssen.
Die Leistung umfasst das Reinigen der Fugenflanken, das fachgerechte Einbringen des Dichtstoffs sowie die Herstellung eines sauberen und gleichmäßigen Fugenbildes.
Fugenbreite bis ca. 1 cm. Farbton nach Abstimmung.
Menge: 97,000 m

**04.02.0120 Viertelstäbe demontieren und erneuern**
Vorhandene Viertelstäbe demontieren und fachgerecht entsorgen.
Anschließend neue Viertelstäbe liefern und montieren, einschließlich Zuschnitt, Befestigung und sauberer Ausbildung der Übergänge zu Boden‑ und Wandflächen.
Die Ausführung hat passend zu den angrenzenden Oberflächen zu erfolgen.
Menge: 160,000 m

### Bereich 05 Stundenlohnarbeit

#### Abschnitt 05.01 Facharbeiterstunden

**05.01.0010 Facharbeiterstunden Bodenleger**
*** Bedarfsposition ohne GB
Abrechnung nur nach vorheriger schriftlicher Freigabe durch die Bauleitung. Nachweis durch Stundennachweise.
Menge: 10,000 h

**05.01.0020 Facharbeiterstunden Maler**
*** Bedarfsposition ohne GB
Abrechnung nur nach vorheriger schriftlicher Freigabe durch die Bauleitung. Nachweis durch Stundennachweise.
Menge: 10,000 h
